# K 222 Rositz-Molbitz-Deckensanierung 2026
Angebotsaufforderung (GAEB DA XML 3.2, DA83)
Projekt: K222Rositz-Molbitz
Währung: EUR
Vergabeart: Öffentliche Ausschreibung
Auftraggeber: DV-Nummer: 04; Vergabenummer: 04
Erstellt mit: BECHMANN AVA 2025.80/ GXML Toolbox V3.3 R20210630, BECHMANN AVA 2025.80, 21.08.2026

## 04 Straßeninstandsetzung
Datum: 21.08.2026

### 01

*Hinweis: Hinweis: sämtliche Vorgaben und Hinweise der Baubeschreibung sind bei der Kalkulation zu beachten.*

#### 01.01 Baustelleneinrichtung

**01.01.1 Baustelle einrichten Sämtliche LV-Abschnitte Zufahrt herstellen nach Wahl des AN**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.01.2 Baustelle räumen Sämtliche LV-Abschnitte**
Baustelle von allen Geräten, Anlagen, Einrichtungen und
dgl. räumen. Benutzte Flächen und Wege entsprechend dem
ursprünglichen Zustand herrichten. Soweit nicht für
bestimmte Leistungen für das Räumen der Baustelle gesonderte Positionen im Leistungsverzeichnis enthalten
sind, gilt die Pauschale
für alle Leistungen sämtlicher Abschnitte des Leistungsverzeichnisses.
Menge: 1,000 Psch

**01.01.3 Bauzaun aufstellen und entfernen Zaunhöhe 2,0 m Stahlgitter-Fertigteile**
Bauzaun einschl. der erforderlichen Tore und Pfosten
standsicher aufstellen, während
der Bauzeit vorhalten und unterhalten sowie nach Beendigung der Bauzeit entfernen. 70 v.H. des Preises werden nach Aufstellen, der Rest nach Entfernen des Bauzaunes vergütet.
Zaunhöhe = 2,00 m.
Zaun aus Stahlgitter-Fertigteilen.
Tore verschließbar.
Menge: 20,000 m

**01.01.4 Bauzaun umsetzen Zaunhöhe 2,0 m Stahlgitter-Fertigteile**
Bauzaun innerhalb der Baustelle mehrfach
(bis zu 3 x) umsetzen.
Nicht wiederverwertbare Teile ersetzen.
Zaunhöhe = 2,00 m.
Zaun aus Stahlgitter-Fertigteilen.
Menge: 20,000 m

#### 01.02 Verkehrssicherung

**01.02.1 Verkehrssicherung längerer Dauer auf- und abbauen**
Verkehrssicherung längerer Dauer einschließlich Verkehrszeichen und Verkehrseinrichtungen (Absperrgeräte,
Warnleuchten und Aufstellvorrichtungen) betriebsfertig
aufbauen, nach Beendigung der Baumaßnahme abbauen
Vorhalten, Kontrolle, Wartung, Instandsetzung und Betreiben werden gesondert vergütet.

Vorübergehende Verkehrssicherungsmaßnahmen durchführen.
Verkehrssicherung an Arbeitsstelle.
Vollsperrung nach RSA, aktueller Stand)
2 x Querabsperrung K 222 und
1 x Querabsperrung Werksallee.
Gewährleistung der Erreichbarkeit der Feldzufahrten im Baustellenbereich,  ausser bei den Fräsarbeiten und beim Einbau der Asphaltdeckschicht
Vorhandene Verkehrsschilder 'berührungsfrei außer Kraft setzen'

Länge des Arbeitsbereiches 'ca. 450 m'

Verkehrsrechtliche Anordnung nach Sperr- und Umleitungskonzept des AG einholen und zugehörige Unterlagen erstellen. Erforderliche Ortsbesichtigungen zur Erstellung der Planunterlagen für die verkehrsrechtliche Anordnung durchführen.
Anfallende Gebühren für verkehrsrechtliche Anordnung
über 200,00 Euro bis 300,00 Euro.
Menge: 1,000 Psch

**01.02.2 Verkehrssicherung längerer Dauer vorhalten**
Verkehrssicherung längerer Dauer vorhalten, warten, instand setzen und betreiben.
Vorübergehende Verkehrssicherungsmaßnahmen durchführen. Die Kontrolle der Verkehrssicherung wird gesondert vergütet.
Verkehrssicherung wie in Vorposition beschrieben.
Menge: 30,000 d

**01.02.3 Kontrolle der Verkehrssicherung an Arbeitsstellen einmal täglich**
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Dokumentation der Kontrolle 'schriftlich, mindestens  mit Angabe Datum, Uhrzeit, kontrollierende Person, Feststellungen und Maßnahmen'
Menge: 30,000 d

**01.02.4 Verkehrssicherung längerer Dauer aufbauen Umleitungsstrecke**
Verkehrssicherung längerer Dauer einschließlich Verkehrszeichen und Verkehrseinrichtungen (Absperrgeräte,
Warnleuchten und Aufstellvorrichtungen) betriebsfertig
auf- und abbauen.
Vorhalten, Kontrolle, Wartung, Instandsetzung und Betreiben werden gesondert vergütet.

Vorübergehende Verkehrssicherungsmaßnahmen durchführen.
Vorübergehende Markierung, transportable Lichtsignalanlage, bauliches Leitelement,etc.

Verkehrssicherung an Umleitungsstrecke.
Nach Sperr-/Umleitungskonzept des AG.

Vorhandene Verkehrsschilder 'berührungsfrei außer Kraft setzen'

Verkehrsrechtliche Anordnung nach  Sperr-/Umleitungskonzept des AG
einholen und zugehörige Unterlagen erstellen.
Erforderliche Ortsbesichtigungen zur Erstellung der Planunterlagen für die verkehrsrechtliche Anordnung durchführen.
Anfallende Gebühren für verkehrsrechtliche Anordnung
über 200,00 Euro bis 300,00 Euro.
Menge: 1,000 Psch

**01.02.5 Verkehrssicherung längerer Dauer vorhalten**
Verkehrssicherung längerer Dauer vorhalten, warten, instand setzen und betreiben. Vorübergehende Verkehrssicherungsmaßnahmen durchführen. Die Kontrolle der Verkehrssicherung wird gesondert vergütet.
Verkehrssicherung wie in Vorposition beschrieben.
Menge: 30,000 d

**01.02.6 Kontrolle der Verkehrssicherung der Umleitungsstrecke einmal täglich**
Kontrolle der temporären Verkehrsschilder, vorübergehenden Markierungen, transportablen Lichtsignalanlagen,
baulichen Leitelemente und transportablen Schutzeinrichtungen auf Umleitungsstrecke gemäß ZTV-SA durchführen. Die Kontrolle ist unmittelbar nach deren Durchführung zu erfassen und zu dokumentieren. Arbeits- und
Hilfsmittel sind vom AN zu stellen und dem AG jederzeit
zugänglich zu machen.
Kontrolle einmal täglich.
Dokumentation der Kontrolle 'schriftlich, mindestens mit Angabe Datum, Uhrzeit, kontrollierende Person, Feststellungen und Maßnahmen'.

Die Unterlagen sind in die Schlussdokumentation einzuarbeiten.
Menge: 30,000 d

**01.02.7 Verkehrsschild aufbauen, abbauen, vorhalten Größe 2 Typ RA2 Höhe 2,20 m**
Verkehrsschild aufbauen, vorhalten, warten, instand
setzen und abbauen. Aufstellvorrichtung nach statischen
Erfordernissen. Vorübergehende Verkehrssicherungsmaßnahmen durchführen. Die Kontrolle wird gesondert
vergütet.
Verkehrsschild 'zusätzliche von der Verkehrsbehörde angeordnete Verkehrszeichen nach Einrichtung Verkehrssicherung und Umleitung, Ronde, Dreieck, Quadrat, Rechteck, bis 1 m2,
Kontrollen sind mit den Positionen für die Kontrolle der allgemeine Verkehrssicherung bzw. Umleitung abgegolten'

Größe 2.
Retroreflektierend mit Folie Klasse RA2.
Aufstellhöhe über der Verkehrsfläche = 2,20 m.
Einsatzzeit 'bis 4 Wochen'
Menge: 2,000 St

#### 01.03 Nebenleistungen

**01.03.1 Beweissicherungsverfahren nach § 3 Abs. 4 VOB/B**
Durchführung einer Beweissicherung durch einen vor Gericht zugelassenen, öffentlich bestellten und vereidigten Sachverständigen für Schäden zur Feststellung des Zustandes der vorhandenen Bausubstanz, von Grundstücken, Gelände, Einfriedungen, Schrankenanlagen und Bäume sowie sonstigen Bewuchs im Bereich der geplanten Baumaßnahme vor Baubeginn, während der Bauarbeiten und nach Baufertigstellung im Beisein und unter Mitwirkung der Eigentümer, mit Protokoll, einschl. Erstellen einer Fotodokumentation.
Übergabe in digitaler Form auf geeigneten, üblichen Datenträger und auf Papier.
Fotos ausdrucken und maschinell beschriften.
Dokumentation im A4-Format dem AG übergeben.
Alle Bauten, die durch die Baumaßnahme Schaden nehmen könnten, sind während der Bauarbeiten zu beobachten.
Für ggf. bereits vorhandene Risse bzw. während der Baudurchführung neu erscheinende Risse sind rechtzeitig geeignete Möglichkeiten für die laufende Beobachtung (z.B. durch Gipsmarken etc.) einzuleiten.
Vorlage aller Beweissicherungen zeitnah, Schlußbeweissicherung spätestens mit der Schlußrechnung.
Die Zulassung des öffentlich bestellten und vereidigten Sachverständigen ist dem AG ohne gesonderte Aufforderung vorzulegen.
50 % der Pauschale werden nach der ersten Beweissicherung vergütet, 50 % nach der Schlussbeweissicherung.
Der Bauherr sowie die Bauleitung sind von allen Forderungen freizustellen.
Menge: 1,000 Psch

**01.03.2 Beweissicherung Umleitungsstrecke**
Durchführung einer Bauzustandsanalyse
(einschl. vorhandener Schäden etc.) durch den AN zur Baufeldübergabe und Baufeldabnahme für den beanspruchten öffentlichen Verkehrsraum der Umleitungsstrecke, vor Baubeginn und nach Baufertigstellung unter Mitwirkung und im Beisein der Rechtsträger/Eigentümer incl. Protokollierung bei Baufeldübergabe und Baufeldabnahme sowie Erstellung einer Fotodokumentation vor Baubeginn.
Übergabe in digitaler Form auf geeigneten, üblichen Datenträger und auf Papier.
Fotos ausdrucken und maschinell beschriften.
Fotodokumentation sortiert und beschriftet nach
Straßenname und Str.km.
Foto-Dokumentation in A4-Format dem AG sowie den Rechtsträgern und Eigentümern vor Baubeginn übergeben.
Protokolle vor Baubeginn und nach Baufeldfreigabe an AG und Eigentümer übergeben.
Menge: 1,000 Psch

**01.03.3 Freistellungserklärungen beibringen**
Freistellungerklärungen mit Unterschriften des AN und des Eigentümers von alle Anliegern der Baustelle einholen.
Mit der Freistellungserklärung nimmt der Anlieger die an das Baufeld grenzenden Anlagen auf seinem Grundstück ab und verzichtet auf weitergehende Forderungen.
Menge: 1,000 Psch

**01.03.4 Koordinierungsleistungen mit Anliegern**
Koordinierungsleistungen mit Anliegern.
Leistungen des AN für die Koordinierung des Bauablaufes in Bezug auf die Erreichbarkeit und Zufahrtsmöglichkeit zu allen sich innerhalb des Baubereiches befindlichen Anliegergrundstücken. Die Koordinierung erfolgt durch den AN Straßenbau eigenverantwortlich und in ständiger direkter Abstimmung mit den betreffenden Anliegern.
Der AG ist über die Ergebnisse dieser Abstimmung umgehend ggf. schriftlich zu informieren.
Menge: 1,000 Psch

**01.03.5 Vermessungstechnische und planerische Leistungen**
Vermessungstechnische Aufnahme des gesamten Straßenbestandes im Baustellenbereich, insbesondere des Kreuzungsbereiches mit der  Werksallee (Lage und Höhe) vor Baubeginn und Erstellung eines Fräs- und Deckenbuchs
Gesamtlänge Baubereich ca. 450 m.
Profilabstand freie Strecke 10,00 m
Messpunktraster im Kreuzungsbereich 2,00 x 2,00 m sowie markante Punkte wie Straßenabläufe, Bordanlagen u.Ä.
der Kreuzungsbereich bis Brücke über den Gerstenbach weißt eine Fläche von ca. 400 m² auf.
Abschnittsweise Festlegung des Quergefälles entsprechend des Bestandes für den Asphalteinbau zur Gewährleistung des Oberflächenwasserabflusses und einer Mindesteinbaudicke der Deckschicht von 4 cm
Für den Kreuzungsbereich K 222 mit der Werksallee (Länge an K 222 ca. 50 Meter) ist ein Deckenhöhenplan auf Basis der Bestandsvermessung zu erstellen und  vor Beginn der Fräsarbeiten dem AG zur Freigabe vorzulegen.
Ziel ist die Verbesserung der Entwässerungssituation im Tiefpunktbereich durch den Einbau einer Gussasphaltrinne.
Messpunktraster im Kreuzungsbereich 2,00 x 2,00 m sowie markante Punkte wie Straßenabläufe, Bordanlagen u.Ä.
Die Bestandsvermessung hat mindestens 3 Wochen vor dem Beginn der eigentlichen Bauarbeiten zu erfolgen.
Dafür ggf. erforderliche Verkehrssicherungsmaßnahmen sind in diese LV-Position einzurechnen.
Die Vorlage des Fräs- und Deckenbuches, sowie des Deckenhöhenplanes ist dem AG mindestens 1 Woche vor Beginn der Bauarbeiten zur Prüfung und Genehmigung vorzulegen.
Menge: 1,000 psch

**01.03.6 Lichtbilder herstellen und liefern**
Lichtbilder über den wesentlichen Bauablauf des Bauwerks in digitalisierter Form (Auflösung mindestens
1024 mal 768 Pixel, 24 Farben) mit Digitalkamera herstellen auf Datenträger (USB)
liefern. Das Komprimierungsverhältnis bzw.
die Bildqualität ist so zu wählen, dass durch die Komprimierung keine für den Sachverhalt wesentlichen Bildinformationen verloren gehen.
Menge: 100,000 St

**01.03.7 Belastungsfahrzeug bereitstellen**
Belastungsfahrzeug als Gegengewicht (z.B. ausreichend
beladener Lkw) für Plattendruckversuch bei Kontrollprüfungen bereitstellen.
Menge: 5,000 h

**01.03.8 Schlussdokumentation aufstellen und liefern**
Schlussdokumentation aufstellen und liefern, bestehend aus

einer Dokumentation zum Bauvorhaben
in 2-facher Ausfertigung mit folgendem Inhalt:
- Fräs- und Deckenbuch
- Deckenhöhenplan
- Verdichtungsnachweise auf dem Erdplanum und auf den
Frostschutz-/ Tragschichten gemäß ZTVE-StB aus Eigen-und Fremdüberwachung;
- Lieferscheine; Wiegekarten und Prüfungszeugnisse aller
eingebauten Materialien; Erstprüfungen; Eignungsnachweise aller bituminösen Baustoffe
- Abnahmeprotokolle der Baulastträger der Straßen für die,
durch die Baumaßnahme in Anspruch genommenen
öffentlichen Straßenflächen;
- Bescheinigungen der Eigentümer über die
ordnungsgemäße Wiederherstellung von durch die
Baumaßnahme betroffenen privaten Grundstücke
- Bautageberichte
- Bauleitererklärung
- Fotodokumentation
- Kopien relevanten Schriftverkehrs
- Protokolle und Entsorgungsnachweise für Erdstoffe und
sonstige Abfälle
- Protokolle und Nachweise aller sonstigen behördlich
vorgeschriebenen Prüfungen und Kontrollen
- Protokolle der Kontrollfahrten gemäß LV-Pos. 01.02.3. und 01.02.6
-Abfallliste
Menge: 1,000 Psch

**01.03.9 Abfallliste**
Leistung umfasst die Führung der Abfallliste für alle nicht gefährlichen Abfälle, die infolge Verdrängung, fehlender Eignung oder mangels  Wiederverwendungsmöglichkeit nicht innerhalb der baustelle verbleiben und bei denen die Führung der Abfallliste nicht ausdrücklich erwähnt ist.
Die Abfallliste ist dem Auftraggeber bis spätestens zur Schlussabnahme als EXCEL-Tabelle (Dateiformat .xls) zu übergeben.
Pauschale gilt für alle Leistungen dieses Leistungsverzeichnisses.
Menge: 1,000 psch

#### 01.04 Schichten ohne Bindemittel

*Hinweis: Ausführung sämtlicher Arbeiten des LV- Abschnitts in Kleinflächen*
Der Aufwand für die Ausführung der Leistung in Kleinflächen von ca. 5 bis 25 m², z.B. erforderliche Handarbeit ist in die Positionen einzukalkulieren und wird nicht gesondert vergütet.
Nachfolgende LV-Posionen (Titel 1.4) sind nur auf Anordnung und Festlegung des AG auszuführen.

**01.04.1 Schicht ohne Bindemittel aufnehmen Dicke über 15-25 cm**
Schicht ohne Bindemittel aufnehmen.
Schicht aus frostunempfindlichem Baustoff oder Baustoffgemisch.
Dicke über 15 bis 25 cm.
Fläche 'Kleinflächen im Fahrbahnbereich'

Baustoffgemisch ungebundene Tragschicht ist gemäß Ersatzbaustoffverordnung einer Wiederverwertung bzw. einer Entsorgung zuführen.
Menge: 50,000 m2

**01.04.2 Schottertragschicht herstellen Bk3,2 0/45 EV2 min. 150MN/m2**
Schottertragschicht herstellen. Gesteinsspezifische Anforderungen gem. TL Gestein-StB und zugeh. Einführungsschreiben.
Erschwernisse durch Einbauten, Schächte und
Straßenabläufe werden gesondert vergütet.
In Verkehrsflächen der Belastungsklassen  bis
Bk3,2
Feinanteil Kategorie UF 3.
Baustoffgemisch 0/45.
Verformungsmodul EV2 auf der Oberfläche mindestens 150
MN/m2.
Einbaudicke '15 bis 25 cm'
Menge: 50,000 m2

**01.04.3 Unterlage profilieren EV2 mind.150 MN/m2 Unebenheit max. 2 cm**
Unterlage für Schicht ohne Bindemittel auf Sollhöhe
profilieren und verdichten.
Liefern von Baustoff bzw. Entfernen von überschüssigem Baustoff wird gesondert vergütet.
Unterlage = Schicht aus frostunempfindlichem Baustoff
oder Baustoffgemisch.
Verformungsmodul der profilierten Unterlage mindestens 150 MN/m²
Unebenheit innerhalb einer 4,00 m langen Messstrecke
höchstens 2 cm in Längs- und Querrichtung.
Menge: 50,000 m2

**01.04.4 Baustoff für Untergrundverbesserung liefern und einbauen EV2 mind. 150 MN/M2**
Baustoff für Bodenaustausch/Untergrundverbesserung liefern und einbauen
Baustoff 'Schottertragschichtmaterial für Untergrundverbesserung und Bodenaustausch der vorhandenen ungebundenen Tragschicht
EV2-Wert der eingebauten Schicht mind. 150 MN/m²
Menge: 15,000 t

**01.04.5 Überschüssigen Baustoff entfernen Abrechnung Abtrag**
Überschüssigen Baustoff, der bei der Profilierung der
Unterlage anfällt, aufnehmen und gemäß Ersatzbaustoffverordnung einer Wiederverwertung bzw. einer Entsorgung zuführen.
Abgerechnet wird nach Abtragsprofilen.
Menge: 2,000 m3

**01.04.6 Erschwernis durch Einbauten beim Profilieren**
Erschwernis durch Einbauten.
Beim Profilieren der Unterlage.
Einbauten 'wie Straßenabläufe, einschl. Sicherung'
Menge: 2,000 St

#### 01.05 Asphaltbauweise

**01.05.1 Asphalt Feinfräsen Fahrbahn Fräsasphalt verwerten Unebenheit 6 mm Linienabstand 8 mm**
Asphalt Feinfräsen und Fräsgut aufnehmen.
Anschlusskante geradlinig auf Frästiefe herstellen.
Der Schnittlinienabstand darf maximal  8 mm betragen.
Asphaltdeck- und binderschicht.
Verwertungsklasse A nach RuVA-StB
Frästiefe i.M. 4,5 cm
Fläche = Fahrbahn.
Material: AC 11 DS
Fräsasphalt gemäß RuVA-StB verwerten.
Unebenheiten der gefrästen Fläche höchstens 6 mm innerhalb einer 4,00 m langen Messstrecke in Längs- und
Querrichtung.
Menge: 3400,000 m2

**01.05.2 Asphalt Feinfräsen Fahrbahn, Kleinflächen im Kreuzungsbereich K 222/ Anschluß Brückenbauwerk Werksallee Linienabstand 8 mm Fräsasphalt verwerten Unebenheit 6 mm**
Asphalt Feinfräsen in Kleinflächen.
Fräsgut aufnehmen.
Anschlusskante geradlinig auf Frästiefe herstellen.
Der Schnittlinienabstand darf maximal 8 mm betragen.
Asphaltdeck- und binderschicht.
Verwertungsklasse A nach RuVA-StB
Frästiefe i.M. 4,5 cm
Fläche = Fahrbahn.
Fräsasphalt gemäß RuVA-StB verwerten.
Unebenheiten der gefrästen Fläche höchstens 6 mm innerhalb einer 4,00 m langen Messstrecke in Längs- und
Querrichtung.
Menge: 400,000 m2

**01.05.3 Unterlage reinigen gefräste Asphaltschicht lose Teile aufnehmen zusammenhängende Flächen Hochdruckreinigung mit Absaugung**
Unterlage reinigen.
Anfallendes Kehrgut nach RuVA-StB verwerten.
Unterlage = gefräste Asphaltschicht.
Lose Bestandteile von Schadstellen aufnehmen.
Zusammenhängende Teilflächen.
Selbstaufnehmende Kehrmaschine. Letzter Arbeitsgang mit
Wasserhochdruckreinigungsgeräten mit rotierenden Düsen
und Absaugeinrichtung.
Menge: 3800,000 m2

**01.05.4 Asphaltbefestigung trennen Anbaubereich längs und quer schneiden Dicke über 3-6 cm**
Asphaltbefestigung geradlinig trennen.
im Anbaubereich längs und quer zur Fahrbahnachse
Trennen durch Schneiden.
Nassschnittverfahren.
Dicke der Asphaltbefestigung über 3 bis 6 cm.
Schneidschlamm aufnehmen und fachgerecht entsorgen.
Menge: 120,000 m

**01.05.5 Asphaltbefestigung trennen Einzelflächen schneiden**
Asphaltbefestigung geradlinig trennen.
in Einzelflächen längs und quer zur Fahrbahnachse,
Trennen durch Schneiden.
Nassschnittverfahren
Dicke der Asphaltbefestigung 'über 15 bis 22 cm'

Schneidschlamm aufnehmen und fachgerecht entsorgen.
Menge: 15,000 m

**01.05.6 Asphaltbefestigung aufnehmen Dicke über 12-18 cm Tiefe über 10-25 cm Länge max. 25 cm Aufbruchgut Verwertung**
Asphaltbefestigung aufbrechen und aufnehmen.
Flächen Bereich vor Brückenbauwerk und ggf. in Schadstellen
Einzelflächen von ca. 5 bis 50 m2
Verwertungsklasse A nach RuVA-StB
Dicke der Asphaltbefestigung über 12 cm bis 18 cm.
Gesamtaufbruchtiefe über 10 bis 25 cm.
Aufbruchstücke zerkleinern, Kantenlängen höchstens
25 cm.
Aufbruchgut nach RuVA-StB verwerten.
Menge: 50,000 m2

**01.05.7 Erschwernis infolge Einbauten Erschwernisse gesamt Asphaltdeck- und binderschicht**
Erschwernis infolge Einbauten, Schächten und Straßenabläufen. Abgerechnet wird je Stück Einbauteil.
Erschwernis beim Fräsen, Aufnehmen, Aufsprühen von Bi-
tumenemulsionen sowie Herstellen von Asphaltschichten.
Asphaltdeck- und binderschicht.
Einbauten 'Straßenabläufe'
Menge: 2,000 St

*Hinweis: bei den nachfolgenden LV Positionen ist die neue ZTV Asphalt-StB 26, Teil 1 und Teil 2 sowie die neue TL-Asphalt StB 26 zu beachten*

**01.05.8 Eignungsnachweise für Asphaltmischgut gemäß ZTV Asphalt StB 26 Teil 1, Abschnitt 2.3.2. erstellen**
Eignungsnachweise für Asphaltmischgut gemäß ZTV Asphalt StB 26 Teil 1, Abschnitt 2.3.2. erstellen.
getrennt für:
AC 32 TS
AC 16 BS
AC 11 DS
MA 8 S
Die Pauschale wird für alle Eignungsnachweise zusammen nur einmal vergütet.
Der jeweilige Eignungsnachweis muss der ZTV Asphalt-StB 26, Teil 1 Anhang D entsprechen.
Das Muster ist detailliert auf der Homepage des FGSV Verlages abrufbar.
www.fgsv-verlag.de
Menge: 1,000 psch

**01.05.9 Asphalttragschicht AC 32 T S herstellen Bk3,2 [30/45//35/50 VL] Einbau vor Kammerwand Bauwerk sowie in Schadstellen**
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
In Verkehrsflächen der Belastungsklassen Bk 3,2.
Einbaudicke 9 cm
Bindemittel = [30/45//35/50 VL]
Einbau vor Kammerwand Bauwerk sowie in Schadstellen.
Menge: 15,000 t

**01.05.10 Asphaltbinderschicht AC 16 BS herstellen Bk 3,2 Bindemittel = [10/40-65A//PmB 10/25 VL] Einbau vor Kammerwand Bauwerk sowie in Schadstellen**
Asphaltbinderschicht aus Asphaltmischgut
AC 16 BS herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
In Verkehrsflächen der Belastungsklassen Bk 3,2.
Einbaudicke 6 cm
Bindemittel = [10/40-65A//PmB 10/25 VL]
Einbau vor Kammerwand Bauwerk sowie in Schadstellen.
Menge: 10,000 t

**01.05.11 Bitumenemulsion aufsprühen Bk3,2 Rampenspritzgerät C60 BP4-S Menge 300 g/m2 vor Asphaltdeck- bzw. binderschicht**
Bitumenemulsion zur Herstellung des Schichtenverbundes
aufsprühen.
Auf Verkehrsflächen der Belastungsklassen Bk 3,2.
Unterlage 'gefräst oder teilweise neu'

Mit Rampenspritzgerät.
Bindemittel = C60 BP4-S.
Bindemittelmenge = 300 g/m2.
Vor Einbau Asphaltdeckschicht bzw. Asphaltbinderschicht
Menge: 3900,000 m2

**01.05.12 Asphalteinlage als bewehrendes, abdichtendes und spannungsabbauendes System**
Liefern und Verlegen der Asphalteinlage als bewehrendes, abdichtendes und spannungsabbauendes System gemäß FGSV-Arbeitspapier Nr. 770. •
Die Asphalteinlage darf erst nach dem vollständigen Brechen/Aushärten der Bitumenemulsion bzw. Haftkleber eingebaut werden. •

Unterlage für das Aufsprühen des Haftklebers bzw. der Bitumenemulsion entsprechend den Regeln der Technik vorbereiten (siehe Hinweise in der ZTV Asphalt-StB), Anspritzung auf z.T. gefräster Oberflächen und z.T. neuer ATS. Bitumenemulsion gemäß Tabelle 2 der TL BE-StB 15: C40BP4-S Menge i.M. 300 g/m²

Asphalteinlage auf vorbereiteter Unterlage nach Abziehen der Trennfolie plan und faltenfrei verlegen, falls erforderlich Anflammen und nach Erfordernis Andrücken
Mindestüberbauung 4 cm, Verlegeanleitung des Herstellers beachten
abgerechnetwird die mit der Asphalteinlage abgedeckte Fläche Produkteigenschaften Asphalteinlage: Selbstklebende Polymerbitumenbahn mit Glasgitter- und Glasvliesstoffeinlage und oberseitiger Sandabstreuung zur Verhinderung des Verklebens an Einbaufahrzeugen: Zugfestigkeit (quer) nach DIN EN ISO 10319: 110 kN/m Bruchdehnung nach DIN EN ISO 10319: ≤ 3 % Masse pro Flächeneinheit des Produktes: ≥2000 g/m² Masse pro Flächeneinheit der Sandabstreuung: ≥ 150 g/m² Dicke: ≥2mm Erweichungspunkt Ring u. Kugel 100 °C, fräsbar und recyclingfähig, Umweltunbedenklichkeit bezüglich der umweltrelevanten Einflüsse nach der Bundes-Bodenschutz- und Altlastenverordnung (BBodSchV) ist nachzuweisen.

Leitfabrikat: Hersteller: Tensar International GmbH

Typ/Produkt: Tensar GlasstexPatch 880

oder gleichwertig
angebotener Hersteller: '.............................'

angebotener Typ/ Produkt: '.............................'
Menge: 10,000 m2

**01.05.13 Asphaltbeton AC 11 D S herstellen Bk3,2 Dicke 4,0 cm Bindemittel = [25/55-55 A // PmB 25/45 VL] FrosteinwZone III**
Asphaltdeckschicht aus Asphaltbeton AC 11 D S
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  Probenvorbereitung Affinitätsuntersuchung bei Einsatz von Kalkhydrat beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindetstbindemittelgehalt der Erstprüfung  6,2 M.-v.H.
- Mindesteinbautemperatur (Luft und Unterlage)
  +5 Grad Celsius; zwischen 3 und +5 Grad Celsius
  werden erhöhte Aufwendungen wie zum Beispiel
    - Vorwärmen der Unterlage
    - Verwendung einer Einbauhilfe (z.B. Zeolithe)
  als Zulage gesondert vergütet.
In Verkehrsflächen der Belastungsklasse Bk3,2.
Einbaudicke 4,0 cm.
Bindemittel = [25/55-55 A // PmB 25/45 VL]
Frosteinwirkungszone III.
Menge: 3800,000 m2

**01.05.14 Anschluss als Fuge mit Fugenmasse herstellen Deckschicht Tiefe 40 mm Breite 10 mm Fugenmasse N2**
Anschluss als Fuge mit Fugenmasse herstellen.
Fuge 'Längs- und Querfuge, Randfuge, vor Borden,Rinnen, Übergängen, Abläufen u.ä., sowie um Einbauteile'

In der Asphaltdeckschicht ausbilden.
Fuge schneiden vor Borden, Rinnen, Einbauteilen, Abläufen, etc.
Der Fugenschlamm ist mit dem Scheidvorgang aufzunehmen(Absaugung) und fachgerecht zu entsorgen.
Die Entsorgungskosten sind einzurechnen.
Fugenspalttiefe = 40 mm.
Fugenspaltbreite = 10 mm.
Mit heiß verarbeitbarer Fugenmasse Typ N2,
einschließlich zugehörigem und zuvor aufgetragenem Voranstrichmittel.
Menge: 300,000 m

**01.05.15 Randabdichtung herstellen Asphaltdeckschicht**
Randabdichtung Asphaltdeckschicht herstellen.
Flankenfläche des hochliegenden Randes der
neu hergestellten Asphaltdeckschicht abdichten.
Abdichtung:
horizontalen Rand mit kalteienbaubarer Asphaltporenfüllmasse oder Heißbindemittel 25/55-55 abdichten
Menge 2,0 kg /m²
Dicke der abzudichtenden Asphaltbesfestigung =4,0 cm
Breite: 10 cm
Menge: 425,000 m

**01.05.16 Abstumpfungsmaßnahme durchführen LFK 2/5 Menge 1 kg/m2 maschinell**
Abstumpfungsmaßnahme zur Erhöhung der Anfangsgriffigkeit durch gleichmäßiges Aufbringen und Einwalzen von
Abstreukörnung durchführen. Nicht gebundene Abstreukörnung aufnehmen und fachgerecht entsorgen.
Abstreukörnung = Lieferkörnung 2/5.
Abstreumenge = 1 kg/m2.
Maschinell abstreuen.
Menge: 3800,000 m2

**01.05.17 Gussasphaltrinne in Muldenform einbauen MA 8 S 25/35 VH/VL Breite 0,70 m Dicke 4,0 cm (Stich 2,0 cm) Verfahren C erhöhte Anforderungen an die Längsebenheit 3mm/ 4m**
Gussasphaltrinne in Muldenform einbauen
MA 8 S
Bindemittel = 25/35 VH/VL
Breite 0,70 m
Dicke 4,0 cm (Stich 2,0 cm)
Einbei im Kreuzungsbereich K 222/Abzweig Werksallee
zur Verbesserung der Entwässerungssituation
Einbau in Verkehrsflächen der Belastungsklasse 3,2
Oberfläche waagerecht bis leicht geneigt.
Gussasphalt ohne Verwendung von Asphaltgranulat.
Einbau maschinell.
Erhöhte Anforderungen an die Längsebenheit 3 mm/4m
Gussasphaltoberfläche gemäß ZTV Asphalt-StB 24 Teil 1, Abschnitt 3.11.5. - Verfahren C bearbeiten.
Menge: 40,000 m2

**01.05.18 Verkehrsfläche kehren Walzasphalt VSM durchführen**
Verkehrsfläche mit einer selbstaufnehmenden Kehrmaschine nach Verkehrsfreigabe unverzüglich nach Aufforderung
durch den AG kehren. Kehrgut aufnehmen und fachgerecht entsorgen.
Verkehrsfläche = Fahrbahndeckschicht aus Walzasphalt.
Erforderliche Verkehrssicherungsmaßnahmen durchführen.
Menge: 3840,000 m2

**01.05.19 Messreflektoren verlegen**
Messreflektoren für elektromagnetische Schichtdickenmessung gemäß TP D-StB 89 Pkt. 2.5.4. verlegen.
Abstand der äußeren Messreflektoren vom Fahrbahnrand 1,00 m.
Messreflektor= kreisförmige Scheibe,
Durchmesser 70 mm,
Material=Aluminium, 1,00 mm dick.
Unterlage= feingefräße Asphaltbinderschicht, zur Messung Sollschichtdicke Asphaltdeckschicht 4,0 cm
Je Messprofill 3 Messrefelektoren.
Abstand der Messprofile 50,00 m
Verlegeschema links + mitte+rechts.
Verlegeschema mit Stationierung vor Verlegung
dem AG zur Prüfung und Freigabe vorlegen.
Schichtdickenmessung im Rahmen der Eigenüberwachung durchführen und dokumentieren.
Unterlagen in die Schlussdokumentation übernehmen.
Menge: 30,000 St

#### 01.06 Randeinfassungen, Mulden, Rinnen, Bankette

*Hinweis: Leistungen entsprechend örtlicher, gemeinsamer Festlegung durch AG und AN*

**01.06.1 Unterlage für Betonauflager Granitsteinmulde profilgerecht herstellen.**
Unterlage für Betonauflager Granitsteinflächen profilgerecht herstellen.
Erforderliche Eradarbeiten ausführen.
Tiefe bis ca. 40 cm
Anfallender Aushub gemäß Ersatzbaustoffverordnung verwerten
Länge ca. 2,00 m, Breite bis 1,00 m
Unterlage verdichten.
Anforderungen EV2 mind. 120 MN/m2
Menge: 2,000 m²

**01.06.2 Fläche mit Pflastersteinen aus Natursteinen herstellen Steinformat 100/100/100 Granit Fundamentbeton XF4 Fuge Typ A**
Fläche mit Pflastersteinen aus Naturstein herstellen.
Flächenbegrenzungen sind mit beidseitigen Schnurkanten
herzustellen.
Format für Rastermaß des Pflastersteins = 100/100/100 mm.
Pflasterstein aus Granit.
Breite: max.1,0 m
Beton für Fundament Rinne C 25/30, Dicke 20 cm
Expositionsklasse XF 4
Ausführung nach Vorortangabe des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 2,000 m²

**01.06.3 Material für Bankettangleichung liefern, einbauen und verdichten nach Festlegeung des AG obere Lage Material = Frostschutzmaterial 0/16**
Material für Bankettangleichung liefern, einbauen und verdichten
nach Festlegung des AG
obere Lage
Material = Frostschutzmaterial 0/16
Dicke 2-4 cm
Breite bis 50 cm
Einbau 3 cm tiefer als Fahrbahnrand.
Menge: 20,000 t

#### 01.07 Markierung

*Hinweis: Die gesamte Markierung erfolgt gemäß Bestandsmarkierungsplänen Unterlage Nr. 19-1 und 19-2*

**01.07.1 Verkehrssicherung von kürzerer Dauer durchführen Gebühren bis 100 Euro**
Verkehrssicherung an Arbeitsstellen von kürzerer Dauer
betriebsfertig aufbauen, vorhalten, warten, instand
setzen, umsetzen, betreiben und abbauen. Vorübergehende Verkehrssicherungsmaßnahmen durchführen.
(Nach RSA, Regelplan 'B IV/1,
für Markierungsarbeiten'

Länge des Arbeitsbereiches nach Wahl des AN
Anfallende Gebühren für verkehrsrechtliche Anordnung
bis 100,00 Euro.
Ausführung bis spätestens 6 Wochen nach erfolgter Verkehrsfreigabe.
Menge: 1,000 St

**01.07.2 Markierungsfläche reinigen**
Fläche für Markierung reinigen. Kehrgut aufnehmen und
fachgerecht entsorgen.
Abgerechnet wird die zu markierende Fläche.
Bei Pfeil, Buchstabe, Ziffer, Verkehrsschild, und Piktogramm ergibt sich die Fläche aus
dem kleinsten umschließenden Rechteck.
Reinigung 'deckenschonend (ohne Beschädigung der Asphaltdeckschicht) mit geeignetem Verfahren'
Menge: 200,000 m2

**01.07.3 Markierungsfläche trocknen**
Fläche für Markierung auf Anordnung des AG schonend
trocknen. Abgerechnet wird die zu markierende Fläche.
Bei Pfeil, Buchstabe, Ziffer, Verkehrsschild und Piktogramm ergibt sich die Fläche aus dem kleinsten umschließenden Rechteck.
Menge: 200,000 m2

**01.07.4 Längsmarkierung Typ II herstellen mit Vormarkierung Breite 0,12 m Durchgehend Schmalstrich S, Heißspritzplastik mit Agglomeraten Überrollbarkeitsklasse T3 Verkehrsklasse P 7 grobstr. Decke**
Längsmarkierung Typ II einschl. evtl. Sperrflächenmarkierungen gemäß Markierungsplänen herstellen.
Losen Schmutz von zu markierender Fläche entfernen und fachgerecht entsorgen.
Abgerechnet wird die Länge des markierten Striches.
Strich mit Vormarkierung.
Strichbreite = 0,12 m
Durchgehend- Schmalstrich S
Markierungssystem aus thermoplastischem Stoff, spritzbar (Heißspritzplastik) mit Agglomeraten.
Verkehrsklasse = P 7.
Überrollbarkeitsklasse T3
Markierung auf grobstrukturierter Asphaltdeckschicht.
Menge: 1400,000 m

**01.07.5 Längsmarkierung Typ II herstellen mit Vormarkierung, Breite 0,12 m 3 M Strich 3 M Lücke, Heißspritzplastik mit Agglomeraten Überrollbarkeitsklasse T3 Verkehrsklasse P 7 grobstrukturierte Deckschicht**
Längsmarkierung Typ II gemäß Markierungsplänen herstellen.
Losen Schmutz von zu markierender Fläche entfernen und fachgerecht entsorgen.
Abgerechnet wird die Länge des markierten Striches.
Strich mit Vormarkierung.
Strichbreite = 0,12 m
3 Meter Strich, 3 Meter Lücke.
Markierungssystem aus thermoplastischem Stoff, spritzbar (Heißspritzplastik) mit Agglomeraten.
Verkehrsklasse = P 7.
Überrollbarkeitsklasse T3
Markierung auf grobstrukturierter Asphaltdeckschicht.
Menge: 36,000 m

**01.07.6 Längsmarkierung Typ II herstellen mit Vormarkierung, Breite 0,12 m 4 M Strich 2 M Lücke, Heißspritzplastik mit Agglomeraten Überrollbarkeitsklasse T3 Verkehrsklasse P 7 grobstrukturierte Deckschicht**
Längsmarkierung Typ II gemäß Markierungsplänen herstellen.
Losen Schmutz von zu markierender Fläche entfernen und fachgerecht entsorgen.
Abgerechnet wird die Länge des markierten Striches.
Strich mit Vormarkierung.
Strichbreite = 0,12 m
4 Meter Strich 2 Meter Lücke
Markierungssystem aus thermoplastischem Stoff, spritzbar (Heißspritzplastik) mit Agglomeraten.
Verkehrsklasse = P 7.
Überrollbarkeitsklasse T3
Markierung auf grobstrukturierter Asphaltdeckschicht.
Menge: 24,000 m

**01.07.7 Längsmarkierung Typ II herstellen mit Vormarkierung, Breite 0,12 m 4 M Strich, 8 M Lücke, Heißspritzplastik mit Agglomeraten Überrollbarkeitsklasse T3 Verkehrsklasse P 7 grobstrukturierte Deckschicht**
Längsmarkierung Typ II gemäß Markierungsplänen herstellen.
Losen Schmutz von zu markierender Fläche entfernen und fachgerecht entsorgen.
Abgerechnet wird die Länge des markierten Striches.
Strich mit Vormarkierung.
Strichbreite = 0,12 m
4 Meter Strich 8 m Lücke
Markierungssystem aus thermoplastischem Stoff, spritzbar (Heißspritzplastik) mit Agglomeraten.
Verkehrsklasse = P 7.
Überrollbarkeitsklasse T3
Markierung auf grobstrukturierter Asphaltdeckschicht.
Menge: 36,000 m

**01.07.8 Längsmarkierung Typ II herstellen mit Vormarkierung, Breite 0,50 m Wartelinie 0,50 m Strich 0,25 m Lücke, Heißspritzplastik mit Agglomeraten Überrollbarkeitsklasse T3 Verkehrsklasse P 7 grobstrukturierte Deckschicht**
Längsmarkierung Typ II gemäß Markierungsplänen herstellen.
Losen Schmutz von zu markierender Fläche entfernen und fachgerecht entsorgen.
Abgerechnet wird die Länge des markierten Striches.
Strich mit Vormarkierung.
Strichbreite = 0,50 m
Wartelinie
0,50 m Strich 0,25 m Lücke
Markierungssystem aus thermoplastischem Stoff, spritzbar (Heißspritzplastik) mit Agglomeraten.
Verkehrsklasse = P 7.
Überrollbarkeitsklasse T3
Markierung auf grobstrukturierter Asphaltdeckschicht.
Menge: 2,000 m

**01.07.9 Längsmarkierung Typ II herstellen mit Vormarkierung, Breite 0,25 m 1,5 m Strich 1,5 m Lücke Heißspritzplastik mit Agglomeraten Überrollbarkeitsklasse T3 Verkehrsklasse P 7 grobstrukturierte Deckschicht**
Längsmarkierung Typ II gemäß Markierungsplänen herstellen.
Losen Schmutz von zu markierender Fläche entfernen und fachgercht entsorgen.
Abgerechnet wird die Länge des markierten Striches.
Strich mit Vormarkierung.
Strichbreite = 0,25 m
1,5 Meter Strich 1,5 Meter Lücke.
Markierungssystem aus thermoplastischem Stoff, spritzbar (Heißspritzplastik) mit Agglomeraten.
Verkehrsklasse = P 7.
Überrollbarkeitsklasse T3
Markierung auf grobstrukturierter Asphaltdeckschicht.
Menge: 24,000 m

**01.07.10 Pfeilmarkierung Typ II herstellen mit Vormarkierung Pfeil geradeaus, Länge = 5 m Heißspritzplastik mit Agglomeraten Überrollbarkeitsklasse T3 Verkehrsklasse P 7 grobstr. Decke**
Pfeilmarkierung Typ IIgemäß Markierungsplänen herstellen.
Losen Schmutz von zu markierender Fläche entfernen und fachgerecht entsorgen.
Abgerechnet wird nach Stückzahl
Pfeil mit Vormarkierung.
Pfeil geradeaus
Länge 5 m
Markierungssystem aus thermoplastischem Stoff, spritzbar (Heißspritzplastik) mit Agglomeraten.
Verkehrsklasse = P 7.
Überrollbarkeitsklasse T3
Markierung auf grobstrukturierter Asphaltdeckschicht.
Menge: 2,000 St

**01.07.11 Pfeilmarkierung Typ II herstellen mit Vormarkierung Pfeil geradeaus und links Länge = 5 m Heißspritzplastik mit Agglomeraten Überrollbarkeitsklasse T3 Verkehrsklasse P 7 grobstr. Decke**
Pfeilmarkierung Typ IIgemäß Markierungsplänen herstellen.
Losen Schmutz von zu markierender Fläche entfernen und fachgerecht entsorgen.
Abgerechnet wird nach Stückzahl
Pfeil mit Vormarkierung.
Pfeil geradeaus und links
Länge 5 m
Markierungssystem aus thermoplastischem Stoff, spritzbar (Heißspritzplastik) mit Agglomeraten.
Verkehrsklasse = P 7.
Überrollbarkeitsklasse T3
Markierung auf grobstrukturierter Asphaltdeckschicht.
Menge: 2,000 St

**01.07.12 Pfeilmarkierung Typ II herstellen mit Vormarkierung Pfeil links, Länge = 5 m Heißspritzplastik mit Agglomeraten Überrollbarkeitsklasse T3 Verkehrsklasse P 7 grobstr. Decke**
Pfeilmarkierung Typ IIgemäß Markierungsplänen herstellen.
Losen Schmutz von zu markierender Fläche entfernen und fachgerecht entsorgen.
Abgerechnet wird nach Stückzahl
Pfeil mit Vormarkierung.
Pfeil links
Länge 5 m
Markierungssystem aus thermoplastischem Stoff, spritzbar (Heißspritzplastik) mit Agglomeraten.
Verkehrsklasse = P 7.
Überrollbarkeitsklasse T3
Markierung auf grobstrukturierter Asphaltdeckschicht.
Menge: 2,000 St
